# Protector antimanchas, hidrófugo, TherGlass Concrete® FX eco de Ibercal

- Propiedad del archivo: CONSTRUNARIO
- Formato: FIEBDC-3/2012
- Programa: Construnario Versión 3.51
- Fecha de los precios: 02/04/2024
- Divisa: EUR

**FXECO** kg Protector antimanchas, hidrófugo, TherGlass Concrete® FX eco de Ibercal
Protector antimanchas, hidrófugo, TherGlass Concrete® FX eco de Ibercal Protector superficial antimanchas con propiedades hidrófugas, oleófugas y antigrafitis, basado en una emulsión de fluorocarbonos y un sol-gel nanotecnológico que contiene partículas nanométricas de óxidos de silíceo, titanio y zirconio. Materia Activa: Copolímero fluorado en fase acuosa; Densidad relativa: 1,05 Gr/cm3; Reacción al fuego: EuroClase A1; Secado al tacto: 20-30 minutos; Exposición al agua : 24-48 horas; Temperatura de aplicación Entre 5 y 35 ºC. TherGlass® Top FX eco, es el producto de referencia para la protección hidrófuga, oleófuga y antigraffiti de todos los materiales porosos de la construcción. Además, limita la adherencia de chicles, la formación de musgos, líquenes y la suciedad causada por la contaminación. TherGlass® Top FX eco, protege de forma duradera todos los materiales absorbentes, previniendo las principales causas de deterioro tales como la contaminación atmosférica, la suciedad, las grasas, las infiltraciones, los grafitis, etc., retardando el envejecimiento del soporte y facilitando su limpieza y mantenimiento. Es totalmente incoloro después de la aplicación y no altera el aspecto ni la naturaleza del sustrato tratado, resiste a los rayos UV, al envejecimiento a la oxidación y no amarillea con el tiempo. Es un producto totalmente ecológico, se aplica mediante impregnación y no forma película, permite respirar a los soportes facilitando la permeabilidad del aire y del vapor de agua. TherGlass® Top FX eco, está formulado con pre-polímeros emulsionados y reactivos en agua, caracterizados por un bajo peso molecular, cuya polimerización modifica la hidrofilicidad y la oleofilia de los sustratos tratados. La impregnación hidrófoba no obtura los poros del material de tal forma que la permeabilidad al vapor de agua permanece inalterada o casi inalterada, permitiendo que el vapor de agua confinado en el material pueda salir al exterior, evitando la aparición de daños tales como las típicas ampollas y desconchados de los recubrimientos oclusivos. TherGlass® Top FX eco, es un protector superficial antimanchas con propiedades hidrófugas, oleófugas y antigrafitis, basado en una emulsión de fluorocarbonos y un sol-gel nanotecnológico que contiene partículas nanométricas de óxidos de silíceo, titanio y zirconio. TherGlass® Top FX eco, es el producto de referencia para la protección hidrófuga, oleófuga y antigraffiti de todos los materiales porosos de la construcción. Además, limita la adherencia de chicles, la formación de musgos, líquenes y la suciedad causada por la contaminación. TherGlass® Top FX eco, protege de forma duradera todos los materiales absorbentes, previniendo las principales causas de deterioro tales como la contaminación atmosférica, la suciedad, las grasas, las infiltraciones, los grafitis, etc., retardando el envejecimiento del soporte y facilitando su limpieza y mantenimiento. Es totalmente incoloro después de la aplicación y no altera el aspecto ni la naturaleza del sustrato tratado. Además, es resistente a los rayos UV, al envejecimiento a la oxidación y no amarillea con el tiempo. Es un producto totalmente ecológico, se aplica mediante impregnación y no forma película, permite respirar a los soportes facilitando la permeabilidad del aire y del vapor de agua. Propiedades TherGlass® Top FX eco, está formulado con pre-polímeros emulsionados y reactivos en agua, caracterizados por un bajo peso molecular, cuya polimerización modifica la hidrofilicidad y la oleofilia de los sustratos tratados. La impregnación hidrófoba no obtura los poros del material de tal forma que la permeabilidad al vapor de agua permanece inalterada o casi inalterada, permitiendo que el vapor de agua confinado en el material pueda salir al exterior, evitando la aparición de daños tales como las típicas ampollas y desconchados de los recubrimientos oclusivos. Entre sus principales ventajas destacan: • Logra una protección total contra la humedad y los líquidos aceitosos. • Evita la aparición de eflorescencias salinas, musgos y mohos. • Permite "respirar" a los materiales tratados porque no obtura los poros. • Muy buenas propiedades antigrafiti. • Excelente capacidad de penetración. • Barrera contra las nocivas sales diluibles en agua. • Extraordinaria durabilidad de la impregnación hidrofugante contra el frío, el calor y la radiación UV. • Eficaz durante un largo período de tiempo (más de 10 años). • Rápido desarrollo del efecto hidrorrepelente. • No altera el aspecto estético de los materiales, mantienen su condición original. • Mejora la capacidad de aislación térmica del material tratado. • Evita el deterioro o corrosión en estructuras de hormigón armado. • Alta resistencia a la alcalinidad.
