# Motor RX+Sprint serie 59 mm de Topelectro. Tamaño rueda: 70 mm octogonal

- Propiedad del archivo: CONSTRUNARIO
- Formato: FIEBDC-3/2012
- Programa: Construnario Versión 3.51
- Fecha de los precios: 25/08/2023
- Divisa: EUR

**MOTORRX_TOP** u Motor RX+Sprint serie 59 mm de Topelectro. Tamaño rueda: 70 mm octogonal
Velocidad: 59 RPM. Potencia par: 45 Nm. Motor especial alta potencia para toldos y persianas. Todos los motores incluyen chapa de fijación corona y rueda de adaptación para tubo. Motor tubular con receptor radio integrado de 433,92 Mhz de alta calidad y silencioso. Final de carrera mecánico. Este motor de alta gama que posibilita hacer cualquier tipo de instalación con un único modelo de motor para toldos y persianas (toldos cofres-toldos con brazos articulados-tensados y velas-toldos correderos).
