# Analizador de redes LINETRAXX®PEM353 de Bender

- Propiedad del archivo: CONSTRUNARIO
- Formato: FIEBDC-3/2012
- Programa: Construnario Versión 3.51
- Fecha de los precios: 25/08/2023
- Divisa: EUR

**PEM353** u Analizador de redes LINETRAXX®PEM353 de Bender
El analizador de redes PEM353, se utiliza para registrar e indicar medidas eléctricas en redes públicas de distribución de energía eléctrica. El alcance de las mediciones abarca desde corrientes y tensiones a través del consumo de energía y rendimiento, hasta la medición de una distorsión armónica total llegando a poder obtener los armónicos individuales hasta el orden 31. El PEM353 se puede utilizar en cualquier régimen de neutro, tanto en sistemas puesta a tierra (TT o TN) como en sistema aislados de tierra (esquema IT) para redes de 2, 3 y 4 hilos. El dispositivo está diseñado con sus dimensiones estandarizadas de 96 x 96 mm para el montaje frontal.
