# Relé de tensión LINETRAXX® VME420 de Bender

- Propiedad del archivo: CONSTRUNARIO
- Formato: FIEBDC-3/2012
- Programa: Construnario Versión 3.51
- Fecha de los precios: 25/08/2023
- Divisa: EUR

**VME420** u Relé de tensión LINETRAXX® VME420 de Bender
Los relés de tensión de la serie VME420 están diseñados para monitorizar la frecuencia y la minima y máxima tensión entre dos umbrales de medida (función de ventana de medida) en sistemas AC y DC. Las tensiones son medidas en valores r.m.s. , el valor de medida se muestra continuamente en la pantalla LCD. El valor de medida más alto desde la activación de los relés será almacenado. Ya que cuenta con tiempos de respuesta ajustables, se pueden considerar características especiales de instalación como procedimientos de encendido especiales, variaciones de tensión en periodos cortos, etc. La serie VME420 requiere una fuente de alimentación externa.
