# Sistema de extinción de incendios de agentes limpios, SIEX-HC™ 227 de Siex

- Propiedad del archivo: CONSTRUNARIO
- Formato: FIEBDC-3/2012
- Programa: Construnario Versión 3.51
- Fecha de los precios: 28/08/2023
- Divisa: EUR

**SIEX-HC227** u Sistema de extinción de incendios de agentes limpios, SIEX-HC™ 227 de Siex
SIEX-HC™ 227, destaca por su versatilidad en la protección en el más amplio rango de riesgos por su combinación entre eficacia, seguridad y economía. Actúa mediante inundación total, con descargas muy rápidas, de menos de 10 segundos. Es apto para su uso en áreas ocupadas ya que su mecanismo de extinción no reduce el oxígeno. El responsable de su efectividad en tan diversas circunstancias es el agente extintor utilizado, el FM-200®, que es apto para riesgos de líquidos inflamables, combustibles sólidos o riesgos eléctricos. Junto con los componentes de los que se compone el conjunto, permiten la protección más fiable y rentable.
