# Suelo porcelánico imitación madera, serie Ordesa de Gres de Aragón. Formato: 20x120. Color: beige

- Propiedad del archivo: CONSTRUNARIO
- Formato: FIEBDC-3/2012
- Programa: Construnario Versión 3.51
- Fecha de los precios: 28/08/2023
- Divisa: EUR

**ORDESA** m2 Suelo porcelánico imitación madera, serie Ordesa de Gres de Aragón. Formato: 20x120. Color: beige
La calidez de la madera en tonos de la haya, el roble y el nogal y la resistencia del gres porcelánico, es lo que aúna la colección ORDESA. Inspirada en maderas naturales y con acabado antideslizante (CTE Clase 3) es perfecta para zonas exteriores, permitiendo obtener las bondades de la madera mejorando sus puntos débiles al no ser necesario ningún tratamiento ni mantenimiento. Fabricada por extrusión horizontal, cuenta con piezas especiales tanto para escaleras, terrazas, azoteas, piscinas, zonas de acceso. A pesar de sus propiedades antideslizantes no renuncia a los espacios interiores gracias a su suave y agradable tacto, recordando una vez más a la madera natural. Con la base en tamaño 20×120 y las piezas especiales de peldaños, rodapiés, esquinas, zanquines…entre las que destacan el peldaño de 120 cm, y en combinación con el resto de series porcelánicas se pueden conseguir sorprendentes resultados, desde un baño interior hasta una piscina exterior. Esta serie, además de acabados perfectos y seguros, aporta un carácter relajante a las estancias en las que está presente, gracias a sus tonalidades suaves y naturales.
