# Suelo porcelánico para pavimentos interiores/exteriores, serie Marble de Gres de Aragón. 60x120. Color: pulpis

- Propiedad del archivo: CONSTRUNARIO
- Formato: FIEBDC-3/2012
- Programa: Construnario Versión 3.51
- Fecha de los precios: 28/08/2023
- Divisa: EUR

**MARBLE** m2 Suelo porcelánico para pavimentos interiores/exteriores, serie Marble de Gres de Aragón. 60x120. Color: pulpis
Inspirada en el mármol, material utilizado en la arquitectura más temprana, tanto en espacios interiores como exteriores. La serie evoca la elegancia y atemporal belleza del mármol, mejorando sus ya altas propiedades mecánicas y añadiendo resistencia al ataque químico, gracias al uso de arcillas porcelánicas de altas prestaciones, generando un producto final de prácticamente nula absorción de agua. Cuenta con piezas de acabado, para escaleras, accesos, terrazas exteriores, etc, conformadas por medio de extrusión, que generan espacios con acabados de altísima calidad y resistencia.
