# Lavaojos de emergencia montado en la pared, referencia 7 W 120B de Seba

- Propiedad del archivo: CONSTRUNARIO
- Formato: FIEBDC-3/2012
- Programa: Construnario Versión 3.51
- Fecha de los precios: 28/08/2023
- Divisa: EUR

**7W120B** u Lavaojos de emergencia montado en la pared, referencia 7 W 120B de Seba
Lavaojos de emergencia montado en la pared Indicado para intervenciones de emergencia en plantas químicas y laboratorios. Cuenta con recogedor lavaojos de resina sintética anticorrosiva (ABS) color amarillo cromo . Tuberías de acero galvanizado recubierta por inmersión de resina POLIAMIDA PA11 (RISLAN) para una larga vida incluso en lugares muy corrosivos. Válvula de control de bola de latón galvanizado con funcionamiento de barra antipánico (donde esté presente). Dos dispensadores de gran caudal de agua atomizada. Boquillas de latón niquelado y cromado en posición ergonómica. Entrada de agua: 1/2 ". Desagüe: 1-1 /4". Instalación a 0,97 m. del suelo Cumple con las normas internacionales ANSI Z358.1, EN 15154 1 y 2 e DIN 12198:3. Cumple con las normas UNI EN 15154-1 / 2: 2007 y UNI 9608: 1993.
