# Panel compuesto de dos chapas de cubierta de aluminio y un núcleo mineral, referencia Alucobond® Plus de 3A Composites

- Propiedad del archivo: CONSTRUNARIO
- Formato: FIEBDC-3/2012
- Programa: Construnario Versión 3.51
- Fecha de los precios: 22/09/2023
- Divisa: EUR

**C0706COM_01** m2 Panel compuesto de dos chapas de cubierta de aluminio y un núcleo mineral, referencia Alucobond® Plus de 3A Composites
ALUCOBOND® PLUS es un panel compuesto de dos chapas de cubierta de aluminio y un núcleo mineral. Las excelentes propiedades del material ayudan a la inspiración y permiten soluciones adaptables a todos los campos de la arquitectura – desde el ámbito privado de las viviendas hasta los edificios públicos, sedes empresariales y oficinas representativas, hasta el comercio y la industria sin olvidar el diseño corporativo de imagen como por ejemplo en gasolineras, concesionarios, bancos o supermercados. ALUCOBOND® también ofrece múltiples opciones de aplicación en el sector del transporte y la industria.
