# Panel compuesto encolado en modo viscoplástico, referencia Alucore® de 3A Composites

- Propiedad del archivo: CONSTRUNARIO
- Formato: FIEBDC-3/2012
- Programa: Construnario Versión 3.51
- Fecha de los precios: 22/09/2023
- Divisa: EUR

**C0706COM_02** m2 Panel compuesto encolado en modo viscoplástico, referencia Alucore® de 3A Composites
Al contrario de los paneles compuestos con núcleo de tipo alveolar habituales, ALUCORE® se encola de modo viscoplástico en un proceso de fabricación continua. Esta es la base para una alta calidad del producto: El material no es susceptible a la rotura frágil, sino viscoplástico y destaca por los valores de adherencia de sus capas de cubierta. Las propiedades mecánicas como resistencia a la tracción por un lado y las características de aplicación y de estética por el otro lado, hacen que ALUCORE® sea un material predilecto para proyectistas, arquitectos y diseñadores. El procedimiento continuo de fabricación permite fabricar placas de hasta 9 m de longitud con una planeidad excelente. Los detalles limpios y constructivamente impecables de las más diversas aplicaciones se pueden realizar fácilmente con las herramientas habituales. Gracias a sus propiedades especiales, ALUCORE® no sólo es idóneo para aplicaciones exteriores como revestimientos de fachadas, cubiertas, balcones, tejados ligeros, etc., sino también para las reformas interiores como revestimientos de techos, o en los transportes o la fabricación industrial. Además de su escaso peso y su excelente planeidad, ALUCORE® brilla por su elevada resistencia a la intemperie. En lo referente al tratamiento de la superficie, se utilizan exclusivamente sistemas de pintura de alta calidad con una resistencia óptima a la intemperie y resistentes a las emisiones industriales.
