# Terrazo interior de larga duración, serie Mediterráneo de Prefabricados Pujol

- Propiedad del archivo: CONSTRUNARIO
- Formato: FIEBDC-3/2012
- Programa: Construnario Versión 3.51
- Fecha de los precios: 29/08/2023
- Divisa: EUR

**4523MED** m2 Terrazo interior de larga duración, serie Mediterráneo de Prefabricados Pujol
El terrazo MEDITERRÁNEO se considera un terrazo de larga duración, fácil mantenimiento, baja permeabilidad y una adecuada resistencia al deslizamiento. Presenta un brillo especial y una gran resistencia al desgaste ya la rotura. Una vez extendido da una imagen de continuidad y elegancia en el pavimento. Es el terrazo ideal para viviendas, oficinas y zonas comunes de edificios. * También está disponible en Gris, Gris Oscuro.
