# Abrazadera M8 acero inoxidable, referencia 1409018 de Hydrafix. Ø 18 mm

- Propiedad del archivo: CONSTRUNARIO
- Formato: FIEBDC-3/2012
- Programa: Construnario Versión 3.51
- Fecha de los precios: 30/08/2023
- Divisa: EUR

**1409018_HYD** u Abrazadera M8 acero inoxidable, referencia 1409018 de Hydrafix. Ø 18 mm
Acero inoxidable Aisi 304. Fleje de 20 x 2 mm hasta Ø160. De Ø160 en adelante fleje de 28 x 2 (mm)
