# Collarín intumescente, referencia 22600110 de Hydrafix. Ø 110 mm

- Propiedad del archivo: CONSTRUNARIO
- Formato: FIEBDC-3/2012
- Programa: Construnario Versión 3.51
- Fecha de los precios: 30/08/2023
- Divisa: EUR

**22600110_HYD** u Collarín intumescente, referencia 22600110 de Hydrafix. Ø 110 mm
El intumescente inicia su expansión a partir de los 180º de temperatura
