# Farola para exterior de la serie Atenea de Iberlamp. LED 48W IP65

- Propiedad del archivo: CONSTRUNARIO
- Formato: FIEBDC-3/2012
- Programa: Construnario Versión 3.51
- Fecha de los precios: 30/08/2023
- Divisa: EUR

**ATENEA** u Farola para exterior de la serie Atenea de Iberlamp. LED 48W IP65
Colección de farolas de exterior LED, equipados con diodo emisor de luz de alto rendimiento. Cuerpo fabricado en inyección de aluminio, difusor en PC opal. Protección contra la penetración de partículas sólidas y líquidas. Permite su instalación al aire libre. Luminaria precableada
