# Puerta corredera automática de salida de emergencia MI-50N de Master ingenieros

- Propiedad del archivo: CONSTRUNARIO
- Formato: FIEBDC-3/2012
- Programa: Construnario Versión 3.51
- Fecha de los precios: 30/08/2023
- Divisa: EUR

**MI50N** u Puerta corredera automática de salida de emergencia MI-50N de Master ingenieros
Las puertas correderas automáticas de salida de emergencia MI-50N con sistema antipánico integral están diseñadas para ser instaladas en lugares donde sea necesaria una salida de emergencia. Estas puertas van provistas de un sistema denominado ANTIPÁNICO INTEGRAL, que permite, tanto a las hojas móviles como fijas, la apertura manual. Esta apertura se realiza en el sentido del flujo de salida, en caso de emergencia, cumpliendo con la normativa CPI vigente. Aunque el sistema esté diseñado como puerta automática de salida de emergencia, el gran espacio de paso libre que proporciona, la convierte en una perfecta entrada y salida para grandes volúmenes (vehículos, mobiliario, etc.) La unidad electrónica incorpora un sistema de apertura de emergencia en caso de fallo del suministro eléctrico, así como la conexión al sistema de alarma contra incendios y detectores de humos. El mecanismo MI50N controlado por microprocesador, es multifuncional y altamente eficaz, proporcionando un funcionamiento óptimo y un control total, gracias a las características completas de seguridad, supervisión de funcionamiento y ahorro de energía que incorpora. La función de corrección automática del microprocesador mantiene, en todo momento, las puertas en un perfecto estado de funcionamiento.
