# Operador MICOMDOOR MI50N sin escobillas de Master ingenieros

- Propiedad del archivo: CONSTRUNARIO
- Formato: FIEBDC-3/2012
- Programa: Construnario Versión 3.51
- Fecha de los precios: 30/08/2023
- Divisa: EUR

**MICOMMI50N** u Operador MICOMDOOR MI50N sin escobillas de Master ingenieros
El operador MICOMDOOR MI50N sin escobillas (sin mantenimiento) ha sido diseñado para soportar las condiciones de trabajo más adversas y, al mismo tiempo, una larga vida útil del producto. El motor acelera hasta los 750 mm/s. con gran suavidad y bajo nivel sonoro, gracias a la implementación de un procesador (uno de los procesadores más potentes del mercado) capaz de trabajar a 30 MIPS y 16 bits. Nuestro raíl ha sido diseñado para que las hojas estén próximas al centro de gravedad, mejorando la vida de las ruedas y de todo el sistema. Los parámetros de programación se efectúan en la caja de control, de forma sencilla e intuitiva, mediante una combinación de pulsos y confirmaciones, etc
