# Actuador eléctrico con cilindro eléctrico de vástago, serie MEQG-5 de Matelco

- Propiedad del archivo: CONSTRUNARIO
- Formato: FIEBDC-3/2012
- Programa: Construnario Versión 3.51
- Fecha de los precios: 30/08/2023
- Divisa: EUR

| Código | Ud | Descripción |
|---|---|---|
| MEQG5 | u | Actuador eléctrico con cilindro eléctrico de vástago, serie MEQG-5 de Matelco |
