# Sistema de detección y localización de fugas de agua, Permanet®+ SU de Mejoras

- Propiedad del archivo: CONSTRUNARIO
- Formato: FIEBDC-3/2012
- Programa: Construnario Versión 3.51
- Fecha de los precios: 30/08/2023
- Divisa: EUR

**PERMANET** u Sistema de detección y localización de fugas de agua, Permanet®+ SU de Mejoras
Localización remota de fugas en la red de agua mediante Sensorización 4.0 que reduce a horas el tiempo desde que es detectada una fuga por los sensores, hasta su localización de forma automática en las oficinas de la compañía sobre un mapa georreferenciado. Las unidades PermaNET+® SU combinan un sensor de ruido de alta sensibilidad, el algoritmo de análisis de ruido Permalog® que detecta las fugas sin necesidad de realizar configuraciones y ajustes en aplicaciones software o el empleo de patrulladores de campo, y una versátil tecnología de transmisión de datos IoT, que permite crear de forma sencilla y escalonada una red fija permitiendo una gestión más eficiente del agua no registrada (ANR). Las altas funcionalidades del PermaNET+® SU y las aplicaciones WEB-GIS, APPs y software PC disponibles para la gestión de los dispositivos, ofrecen una potente solución tecnológica en la gestión y localización avanzada de las fugas de agua, reduciendo a horas la vida de las fugas, optimizando el personal de campo empleado en las labores de localización de las fugas y generando una base de datos relevante de los datos registrados.
