# Analizador de red eléctrica con comunicación MODBUS RS485 o TCP/IP modelo Cube de Mejoras

- Propiedad del archivo: CONSTRUNARIO
- Formato: FIEBDC-3/2012
- Programa: Construnario Versión 3.51
- Fecha de los precios: 30/08/2023
- Divisa: EUR

**CUBE** u Analizador de red eléctrica con comunicación MODBUS RS485 o TCP/IP modelo Cube de Mejoras
Analizador de red eléctrica con comunicación MODBUS RS485 o TCP/IP. Medición de parámetros eléctricos incluyendo distorsión armónica. Salidas digitales para pulsos y alarmas.
