# Mortero para albañilería M5 gris/blanco Bikmor 2000 de Bikain

- Propiedad del archivo: CONSTRUNARIO
- Formato: FIEBDC-3/2012
- Programa: Construnario Versión 3.51
- Fecha de los precios: 30/08/2023
- Divisa: EUR

**BIKMOR200** kg Mortero para albañilería M5 gris/blanco Bikmor 2000 de Bikain
· Mortero premezclado en seco a base de cemento, arena caliza de granulometría seleccionada y aditivos químicos. · Gama de colores: Gris ‡ BIKMOR 2000 – M5 Blanco ‡ BIKMOR 2000 – M5B. · Bajo demanda, este producto puede suministrarse en diferentes colores o con adiciones especiales (fibras,…)
