# Adhesivo cementoso para la colocación de pavimentos y revestimientos en interiores Bikola 4000 de Bikain

- Propiedad del archivo: CONSTRUNARIO
- Formato: FIEBDC-3/2012
- Programa: Construnario Versión 3.51
- Fecha de los precios: 30/08/2023
- Divisa: EUR

**BIKOLA4000** kg Adhesivo cementoso para la colocación de pavimentos y revestimientos en interiores Bikola 4000 de Bikain
Producto a base de cemento, áridos de finura seleccionada y aditivos químicos.
