# Grupo térmico de calefacción+ACS instantánea, modelo ARIES 30 NCA ErP de la serie NCA de Celini Calor

- Propiedad del archivo: CONSTRUNARIO
- Formato: FIEBDC-3/2012
- Programa: Construnario Versión 3.51
- Fecha de los precios: 31/08/2023
- Divisa: EUR

**ARIES30NCA** u Grupo térmico de calefacción+ACS instantánea, modelo ARIES 30 NCA ErP de la serie NCA de Celini Calor
La gama de grupos de calefacción Celini Calor de la serie NCA calientan el agua sanitaria con cualquier caudal de la red, ya que, el circuito primario está calentando continuamente el intercambiador de agua (boiler) y el control de funcionamiento del quemador se produce mediante variaciones de temperatura de caldera y no por detección de paso de agua. Ventaja importante de este sistema de preparación de agua caliente sanitaria, es el funcionamiento anti-cal. Al producirse el calentamiento en el intercambiador mediante agua-agua la transmisión de calor se produce a "baja temperatura", reduciéndose así las precipitaciones de cal de forma considerable. Todos nuestras calderas montan un quemador BAXI crono 3-L totalmente optimizado y ajustado para un consumo optimo de combustible.
