# Barrera para parking, modelo EVA de la serie COSMO de Celinsa. Uso intensivo

- Propiedad del archivo: CONSTRUNARIO
- Formato: FIEBDC-3/2012
- Programa: Construnario Versión 3.51
- Fecha de los precios: 31/08/2023
- Divisa: EUR

**COSMO** u Barrera para parking, modelo EVA de la serie COSMO de Celinsa. Uso intensivo
? 24 Vdc ? Barreras de uso intensivo hasta 5 y 7 metros ? Provistas de cuadro de control y cargador de baterías integrados, con alimentador con rango de conmutación extendido de 100 a 250 Vac, 50/60 Hz ? Dotadas de encoder absoluto integrado para una mayor precisión máxima durante la desaceleración y un control avanzado del movimiento del asta, sin jamás perder la referencia de la posición, incluso cuando se interrumpe el suministro eléctrico o se bloquea el automatismo. ? Sistema STC System integrado para el cálculo puntual del par. ? Instalación fácil y posibilidad de conexión rápida para un funcionamiento en el modo de barras contrapuestas gracias a la tarjeta accesorio SIS
