# Pavimento vibrado serie Rivera de Celosías de Levante. 40x40

- Propiedad del archivo: CONSTRUNARIO
- Formato: FIEBDC-3/2012
- Programa: Construnario Versión 3.51
- Fecha de los precios: 31/08/2023
- Divisa: EUR

**RIVIERA** m2 Pavimento vibrado serie Rivera de Celosías de Levante. 40x40
Medidas: 40 x 40 x 2,5
