# Celosía serie Óvalo de Celosías de Levante. 25 x 25 x 5,5

- Propiedad del archivo: CONSTRUNARIO
- Formato: FIEBDC-3/2012
- Programa: Construnario Versión 3.51
- Fecha de los precios: 31/08/2023
- Divisa: EUR

**OVALO** m2 Celosía serie Óvalo de Celosías de Levante. 25 x 25 x 5,5
Color: blanco
