# Limpiafondos profesional para la limpieza óptima de piscinas colectivas de hasta 60 m de longitud, referencia Dolphin Wave 300XL de Blautec

- Propiedad del archivo: CONSTRUNARIO
- Formato: FIEBDC-3/2012
- Programa: Construnario Versión 3.51
- Fecha de los precios: 31/08/2023
- Divisa: EUR

**DOLPWAVE300XL** u Limpiafondos profesional para la limpieza óptima de piscinas colectivas de hasta 60 m de longitud, referencia Dolphin Wave 300XL de Blautec
Fácil de usar y de mantener, limpia de manera eficaz cualquier piscina, sea cual sea su forma o tipología. Destaca su proceso de limpieza, mediante un sistema ordenado línea a línea, y el escaneado multipatrón para asegurar la máxima cobertura de la piscina. También incluye un panel de control digital (MMI) muy intuitivo para el control completo del robot. Su cepillado, mejorado con sistema espiral, es de doble dirección para una limpieza superior.
