# Celosía modelo Montgrí de Cerámica Ferres

- Propiedad del archivo: CONSTRUNARIO
- Formato: FIEBDC-3/2012
- Programa: Construnario Versión 3.51
- Fecha de los precios: 31/08/2023
- Divisa: EUR

**MONTGRI** m2 Celosía modelo Montgrí de Cerámica Ferres
Montgrí se inspira en el popular recurso de construcción de barandillas en las antiguas masías catalanas. Los triángulos de la pieza consiguen, mediante la repetición, una celosía con un dinámico juego de diagonales entrecruzadas.
