# Adoquín de arcilla cocida rojo de Malpesa. 200 x 99 x 50

- Propiedad del archivo: CONSTRUNARIO
- Formato: FIEBDC-3/2012
- Programa: Construnario Versión 3.51
- Fecha de los precios: 31/08/2023
- Divisa: EUR

**ADOROJ** m2 Adoquín de arcilla cocida rojo de Malpesa. 200 x 99 x 50
Adoquín de arcilla cocida rojo. 200 x 99 x 50
