# Baldosa cerámica imitación madera de la serie Amazonia de Cerámica Mayor. Baldosa de 30x120

- Propiedad del archivo: CONSTRUNARIO
- Formato: FIEBDC-3/2012
- Programa: Construnario Versión 3.51
- Fecha de los precios: 31/08/2023
- Divisa: EUR

**AMA30120** u Baldosa cerámica imitación madera de la serie Amazonia de Cerámica Mayor. Baldosa de 30x120
De la madera natural surge Amazonia, sus veteados, colores y texturas han sido creados cuidadosamente para obtener el acabado más parecido a la realidad pero de un modo mucho más ecológico, dejando de lado la tala de árboles y sumando a la innovación todas las ventajas del gres porcelánico. Una serie que se expande longitudinalmente a lo largo de todo un espacio aportando calidez y unión, la vanguardia sin olvidar la tradición.
