# Baldosa cerámica de la colección Stromboli de Cerámica Mayor. 37.5X75

- Propiedad del archivo: CONSTRUNARIO
- Formato: FIEBDC-3/2012
- Programa: Construnario Versión 3.51
- Fecha de los precios: 31/08/2023
- Divisa: EUR

**STROMBAS** u Baldosa cerámica de la colección Stromboli de Cerámica Mayor. 37.5X75
El diseño de esta piedra, moderna y suave, es perfecto para terrazas con líneas rectas y arquitectónicas. Los tonos neutros y la textura suave de una piedra natural, hacen que la serie Stromboli sea muy versátil y se adapte a todos los ambientes. Consigue un ambiente sosegado y luminoso, perfecto para crear un espacio en el que desconectar.
