# Variador de frecuencia compacto, referencia CIPR-GA50CB001ABA de Yaskawa. Para aplicaciones industriales

- Propiedad del archivo: CONSTRUNARIO
- Formato: FIEBDC-3/2012
- Programa: Construnario Versión 3.51
- Fecha de los precios: 01/09/2023
- Divisa: EUR

**CIPRGA50CB001ABA** u Variador de frecuencia compacto, referencia CIPR-GA50CB001ABA de Yaskawa. Para aplicaciones industriales
Más de 100 años de experiencia con accionamiento de motores eléctricos han llevado a Yaskawa a desarrollar productos que combinan perfectamente la superioridad técnica con un fácil manejo. El último resultado de esta evolución es el nuevo variador compacto GA500. Compacto en tamaño y flexible en tipos de motor y conectividad, están diseñados para accionar fácilmente casi cualquier aplicación. Integra la última tecnología de control de motores para motores de inducción, imán permanente y reluctancia síncrona. Filtro de EMC incorporado, el chopper de frenado reduce el espacio del panel. La configuración sencilla del motor sin necesidad de autoajuste simplifica la sintonización con la maquinaria conectada. Cómoda puesta en marcha mediante programación sin alimentación principal desde PC o smartphone Android.
