# Sistema de franja de encuentro medianera cubierta (hasta EI-120')

- Propiedad del archivo: CONSTRUNARIO
- Formato: FIEBDC-3/2012
- Programa: Construnario Versión 3.51
- Fecha de los precios: 05/09/2023
- Divisa: EUR

**C1013IGG-05041** Sistema de franja de encuentro medianera cubierta (hasta EI-120')
Franja de encuentro medianera cubierta. EI-90'/120´: Franja cortafuegos mediante instalación de paneles semirrígidos con la garantía de producto y aplicación de Ignifugaciones Generales. La normativa determina que cuando una medianería entre edificios o naves industriales se encuentra con la cubierta debe haber una franja de un metro que tenga una resistencia al fuego al menos de la mitad del exigido a la medianería, para evitar la propagación del incendio al edificio o nave colindante. EL sistema está ensayado bajo norma UNE EN 1363:2000-1:2000 en el laboratorio homologado.
