# Barrera térmica ultrafina Korund de Ignifugaciones Generales, S.L. Aislante térmico cerámico líquido ultrafino

- Propiedad del archivo: CONSTRUNARIO
- Formato: FIEBDC-3/2012
- Programa: Construnario Versión 3.51
- Fecha de los precios: 05/09/2023
- Divisa: EUR

**C1013IGG110** u Barrera térmica ultrafina Korund de Ignifugaciones Generales, S.L. Aislante térmico cerámico líquido ultrafino
Barrera térmica ultrafina Korund de Ignifugaciones Generales, S.L. Aislante térmico cerámico líquido ultrafino Color: blanco mate Conductividad térmica: 0,0012 W/m·K Densidad: 0,588 g/cm³ PH: 9,0 Permeabilidad al vapor: clase V. del marcado CE Permeabilidad al CO2: Sd > 50 m del marcado CE Absorción de H2O: clase V. del marcado CE Resistencia al calor (8 h a 200 ºC): Euroclase A1 Capacidad de recubrimiento: 237 g/m² GOST8784-75 Adherencia al metal: 2,20 MPa Resistencia a la tracción: 0,643 MPa Temperatura de trabajo: -60 ºC a +260ºC Barrera térmica ultrafina de última generación con base líquida acuosa con la mejor conductividad térmica del mercado basada en nanotecnología, compuesta por una combinación de acrílicos elastoméricos, resinas y nanoesferas. Es un producto con una alta flexibilidad. También contiene aditivos que evitan la corrosión de superficies metálicas y la aparición de hongos en las superficies de construcción. Es un innovador aislante térmico cerámico líquido ultrafino compuesto por nanoesferas cerámicas. Es un producto que nos ayuda en la eficiencia energética, la reflexividad solar, la impermeabilización y nos ayuda en la seguridad laboral (calor específico inferior al cuerpo humano). El origen del producto es en la tecnología militar rusa, aplicada a la industria aeroespacial. Las grandes capacidades aislantes hacen que dé el salto a la comercialización civil con múltiples aplicaciones en sectores industriales y de la construcción. CAMPOS DE APLICACIÓN: Sector industrial Aislamiento de naves industriales y depósitos. Aislamiento de instalaciones de climatización (aire y agua). Aislamiento de tuberías en todas las industrias (incluido petróleo y gas). Cubiertas, fachadas y aislamientos interiores. Casetas, racks, contenedores. Sector de la construcción Aislamiento térmico de cubiertas, fachadas, paredes y viviendas. Eliminación de problemas de condensación. Humedades. Reducción de consumo energético.
