# Aislamiento cerámico ultrafino Thermacote, de Ignifugaciones Generales, S.L. Recubrimiento acrílico con base acuosa

- Propiedad del archivo: CONSTRUNARIO
- Formato: FIEBDC-3/2012
- Programa: Construnario Versión 3.51
- Fecha de los precios: 05/09/2023
- Divisa: EUR

**C1013IGG113** u Aislamiento cerámico ultrafino Thermacote, de Ignifugaciones Generales, S.L. Recubrimiento acrílico con base acuosa
Aislamiento cerámico ultrafino Thermacote, de Ignifugaciones Generales, S.L. Recubrimiento acrílico con base acuosa Color: blanco mate Resistencia térmica: 1,87 m2K/W Densidad: 0,41 g/cm3 Permeabilidad al vapor (exterior a interior): 0,87 m Permeabilidad al vapor (interior a exterior): 1,69 m Temperatura máxima de aplicación: 149ºC Resistencia a la tracción: 4,5988 MPa Certificado CE según norma EN-1504-2. ThermaCote es un recubrimiento acrílico con base acuosa con un alto rendimiento y de un solo componente, para aislar térmicamente los paramentos horizontales y verticales, sellando los elementos constructivos de la intrusión del agua y el aire, aumentando así la transmitancia y reflectancia de las superficies. Esto significa que el producto aísla térmicamente, es impermeable, transpirable y hermético al aire, cumpliendo así con las tres tipologías de transmisión de calor: radiación, convección y conducción. La aplicación de ThermaCote resta transpirable para que la humedad se disipe del recubrimiento y permite que el elemento constructivo esté seco, aumentando así la durabilidad. ThermaCote protege y evita la formación de la condensación debido a su rendimiento térmico, hermeticidad y alta permeabilidad al vapor, que puede extraer dos veces más humidad de la que puede ingresar. ThermaCote dispone de certificado CE según norma EN-1504-2. CAMPOS DE APLICACIÓN: Sector industrial Aislamiento de naves industriales y depósitos. Aislamiento de instalaciones de climatización (aire y agua). Aislamiento de tuberías en todas las industrias (incluido petróleo y gas). Cubiertas, fachadas y aislamientos interiores. Casetas, racks, contenedores. Sector de la construcción Aislamiento térmico de cubiertas, fachadas, paredes y viviendas. Eliminación de problemas de condensación. Humedades. Reducción de consumo energético.
