# Protección de estructura metálica a base de proyección de mortero de perlita. Con la garantía de Ignifugaciones Generales, S.L. Para una capacidad portante al fuego R 240'

- Propiedad del archivo: CONSTRUNARIO
- Formato: FIEBDC-3/2012
- Programa: Construnario Versión 3.51
- Fecha de los precios: 06/09/2023
- Divisa: EUR

**IG010107** m2 Protección de estructura metálica a base de proyección de mortero de perlita. Con la garantía de Ignifugaciones Generales, S.L. Para una capacidad portante al fuego R 240'
Precio: 33.40
Protección de estructura metálica a base de proyección de mortero de perlita. Con la garantía de Ignifugaciones Generales, S.L. Para una capacidad portante al fuego R 240' Densidad: 450-500 kg/m3 Color: blanco Combustibilidad: A-1 (M-0) PH: 12 No oxidante Dureza superficial: 65 Coeficiente térmico: LANDA 0,055 Protección de estructuras metálicas: Mediante recubrimiento a base de mortero a base de perlita con la garantía de producto y aplicación de Ignifugaciones Generales, S.L. La perlita es una roca volcánica, vítrea, que contiene agua en el interior de su molécula, que debidamente triturada y después de un proceso de expansión (aumenta 20 veces su medida) a una temperatura de 1.200 ºC, sigue conservando todas las propiedades iniciales del mineral; no es tóxica, es incombustible y es muy ligera. Con este proceso conseguimos que tenga un gran volumen, poco peso y baja conductividad térmica y acústica. El mortero de perlita utilizado en la protección pasiva contra el fuego está compuesto por áridos ligeros de perlita y vermiculita, ligantes hidráulicos, controladores de adormecimiento y material rodante de proyección. Se aplica mediante una máquina mezcladora automática de proyección por vía húmeda con bomba helicoidal. Una vez proyectado, tiene un aspecto de color blanco marfil y tacto rugoso, y puede ser pintado posteriormente del color que se elija con pintura plástica o acrílica. Incluso hay la posibilidad que se pueda alisar con yeso y una lana. El resultado de la aplicación es una protección óptima contra el fuego con ensayos que lo certifican -, un buen aislamiento térmico y acústico hecho con un material ligero, con una gran adherencia sobre la superficie de aplicación y una buena capacidad para aguantar los cambios climáticos, golpes y manipulaciones, ya que una vez seca tiene más resistencia que el yeso. Protección de estructura metálica a base de proyección con sistema de vía húmeda de mortero de perlita con la garantía de producto y aplicación de Ignifugaciones Generales, S.L., con parte proporcional de mano de obra, protección de superficies colindantes, limpieza, desplazamientos, medios elevadores hasta altura 4,5 metros, seguridad y salud y certificado de aplicación , con 4 cm a 6 cm de espesor para una Capacidad Portante al Fuego R 240'.
