# Colocación de malla metálica tipo deploye. Con la garantía de Ignifugaciones Generales, S.L

- Propiedad del archivo: CONSTRUNARIO
- Formato: FIEBDC-3/2012
- Programa: Construnario Versión 3.51
- Fecha de los precios: 06/09/2023
- Divisa: EUR

**IG010108** m2 Colocación de malla metálica tipo deploye. Con la garantía de Ignifugaciones Generales, S.L
Precio: 19.40
Colocación de malla metálica tipo deploye con la garantía de producto y aplicación de Ignifugaciones Generales, S.L., previa a la proyección de mortero.
