# Arranque de perlita a mano. Con la garantía de Ignifugaciones Generales, S.L

- Propiedad del archivo: CONSTRUNARIO
- Formato: FIEBDC-3/2012
- Programa: Construnario Versión 3.51
- Fecha de los precios: 06/09/2023
- Divisa: EUR

**IG010110** m2 Arranque de perlita a mano. Con la garantía de Ignifugaciones Generales, S.L
Precio: 5.50
Arrancado a mano. Aprox. unos 150m2 xoperariox día
