# Protección de losa de hormigón a base de proyección de mortero de perlita. Con la garantía de Ignifugaciones Generales, S.L. Para una resistencia al fuego REI-180'

- Propiedad del archivo: CONSTRUNARIO
- Formato: FIEBDC-3/2012
- Programa: Construnario Versión 3.51
- Fecha de los precios: 06/09/2023
- Divisa: EUR

**IG010305** m2 Protección de losa de hormigón a base de proyección de mortero de perlita. Con la garantía de Ignifugaciones Generales, S.L. Para una resistencia al fuego REI-180'
Precio: 13.00
Protección de losa de hormigón a base de proyección de mortero de perlita. Con la garantía de Ignifugaciones Generales, S.L. Para una resistencia al fuego REI-180' Densidad: 450-500 kg/m3 Color: blanco Combustibilidad: A-1 (M-0) PH: 12 No oxidante Dureza superficial: 65 Coeficiente térmico: LANDA 0,055 Protección de losa de hormigón: Mediante proyección de mortero a base de perlita con la garantía de producto y aplicación de Ignifugaciones Generales, S.L. La resistencia al fuego de una losa de hormigón viene determinada por el espesor del canto de la misma (hs) y el espesor del recubrimiento de hormigón entre la armadura inferior y la cara expuesta al fuego (a) de acuerdo a la tabla C.4 Losas macizas del CTE DB SI Anejo C. Mediante el recubrimiento de la losa a base de proyección de mortero de perlita podemos aumentar su resistencia al fuego hasta REI-240 minutos. Aplicación: Aplicación mecánica mediante máquinas de proyectar morteros con bomba de tornillo sin fin por vía húmeda. Cálculo de espesores: El mortero de perlita actúa como espesor adicional de hormigón equivalente. Para determinar el espesor a aplicar en una losa de hormigón hay que seguir el siguiente proceso: - Definir la REI del forjado que exige la normativa vigente. - Determinar el canto de la losa (hs) y la distancia entre la armadura inferior y la cara expuesta al fuego (a). - Calcular el espesor adicional de hormigón para que el forjado alcance la REI exigida por la normativa mediante tabla: Tabla C.4 losas macizas del anejo C del Código Técnico de la Edificación (CTE). - Calcular el espesor de mortero de perlita necesario mediante la tabla 2 espesor equivalente de hormigón. Protección de losa de hormigón a base de proyección con sistema de vía húmeda de mortero de perlita con la garantía de producto y aplicación de Ignifugaciones Generales, S.L., con parte proporcional de mano de obra, protección de superficies colindantes, limpieza, desplazamientos, medios elevadores hasta altura 4,5 metros, seguridad y salud y certificado de aplicación , con 1,8 cm de espesor equivalente a 81 mm de hormigón para una Resistencia al Fuego REI-180'.
