# Protección de forjado bidireccional a base de proyección de mortero de perlita. Con la garantía de Ignifugaciones Generales, S.L. Para una resistencia al fuego REI-120'

- Propiedad del archivo: CONSTRUNARIO
- Formato: FIEBDC-3/2012
- Programa: Construnario Versión 3.51
- Fecha de los precios: 06/09/2023
- Divisa: EUR

**IG010404** m2 Protección de forjado bidireccional a base de proyección de mortero de perlita. Con la garantía de Ignifugaciones Generales, S.L. Para una resistencia al fuego REI-120'
Precio: 10.90
Protección de forjado bidireccional a base de proyección de mortero de perlita. Con la garantía de Ignifugaciones Generales, S.L. Para una resistencia al fuego REI-120' Densidad: 450-500 kg/m3 Color: blanco Combustibilidad: A-1 (M-0) PH: 12 No oxidante Dureza superficial: 65 Coeficiente térmico: LANDA 0,055 Protección de forjados bidireccionales: Mediante recubrimiento a base de mortero a base de perlita con la garantía de producto y aplicación de Ignifugaciones Generales, S.L. La resistencia al fuego de un forjado bidireccional viene determinada por el espesor del canto sin tener en cuenta el nervio (hs), por la anchura del nervio (b) y por el recubrimiento de hormigón entre la armadura inferior del nervio y la cara expuesta al fuego (a) de acuerdo a la tabla C.5 Forjados bidireccionales del CTE DB SI Anejo C. Mediante el recubrimiento de un forjado bidireccional a base de proyección de mortero de perlita podemos aumentar su resistencia al fuego hasta REI-180 minutos. Cálculo de espesores: El mortero de perlita actúa como espesor adicional de hormigón equivalente. Para determinar el espesor a aplicar en un forjado bidireccional nervado de hormigón hay que seguir el siguiente proceso: - Definir la REI del forjado que exige la normativa vigente. - Determinar el canto del forjado (hs) sin tener en cuenta el nervio. - Determinar la distancia entre la armadura inferior y la cara expuesta al fuego (a) del nervio. - Determinar la anchura del nervio (b). - Calcular el espesor adicional de hormigón para que el forjado alcance la REI exigida por la normativa mediante la tabla: Tabla (3) C.5 Forjados bidireccionales del Código Técnico de la Edificación (CTE). - Calcular el espesor de mortero de perlita necesario y equivalente al hormigón mediante la tabla (3) espesor equivalente de hormigón. Protección de forjado bidireccional de hormigón a base de proyección con sistema de vía húmeda de mortero de perlita con la garantía de producto y aplicación de Ignifugaciones Generales, S.L., con parte proporcional de mano de obra, protección de superficies colindantes, limpieza, desplazamientos, medios elevadores hasta altura 4,5 metros, seguridad y salud y certificado de aplicación , con 1,1 cm de espesor equivalente a 59 mm de hormigón para una Resistencia al Fuego REI-120.
