# Protección de forjado unidireccional a base de proyección de mortero de perlita. Con la garantía de Ignifugaciones Generales, S.L. Para una resistencia al fuego REI-180'

- Propiedad del archivo: CONSTRUNARIO
- Formato: FIEBDC-3/2012
- Programa: Construnario Versión 3.51
- Fecha de los precios: 06/09/2023
- Divisa: EUR

**IG010505** m2 Protección de forjado unidireccional a base de proyección de mortero de perlita. Con la garantía de Ignifugaciones Generales, S.L. Para una resistencia al fuego REI-180'
Precio: 23.10
Protección de forjado unidireccional a base de proyección de mortero de perlita. Con la garantía de Ignifugaciones Generales, S.L. Para una resistencia al fuego REI-180' Densidad: 450-500 kg/m3 Color: blanco Combustibilidad: A-1 (M-0) PH: 12 No oxidante Dureza superficial: 65 Coeficiente térmico: LANDA 0,055 Protección de forjados unidireccionales con elementos de entrevigado cerámico o de hormigón: Mediante recubrimiento a base de mortero a base de perlita con la garantía de producto y aplicación de Ignifugaciones Generales, S.L. La resistencia al fuego de un forjado unidireccional con elementos de entrevigado cerámico o de hormigón con revestimiento inferior viene determinada por el espesor del canto del forjado (hs) y por el recubrimiento de hormigón entre la armadura inferior y la cara expuesta al fuego (a) de acuerdo a la tabla C.4 Losas macizas del CTE DB SI Anejo C. Mediante el recubrimiento de un forjado unidireccional con revestimiento inferior a base de proyección de mortero de perlita podemos aumentar su resistencia al fuego hasta REI-180 minutos. La resistencia al fuego de un forjado unidireccional con elementos de entrevigado cerámico o de hormigón sin revestimiento inferior viene determinada por el recubrimiento de hormigón entre la armadura inferior de la viga y la cara expuesta al fuego (a) y por la anchura del nervio (b) de acuerdo a la tabla C.3 Vigas con tres caras expuestas al fuego del CTE DB SI Anejo C. Mediante el recubrimiento de un forjado unidireccional a base de proyección de mortero de perlita podemos aumentar su resistencia al fuego hasta REI-180 minutos. Cálculo de espesores: El mortero de perlita actúa como espesor adicional de hormigón equivalente. Los forjados unidireccionales con elementos de entrevigado cerámicos o de hormigón y revestimiento inferior, para resistencia al fuego R 120 o menor bastará con que se cumpla el valor de la distancia mínima equivalente al eje de las armaduras (a) establecidos para losas macizas en la tabla C.4. Si el forjado tiene función de compartimentación de incendio deberá cumplir asimismo con el espesor hmin establecido en la tabla C.4. Para resistencias al fuego mayores que R 120, o bien cuando los elementos de entrevigado no sean de cerámica o de hormigón, o no se haya dispuesto revestimiento inferior deberán cumplirse las especificaciones establecidas para vigas con tres caras expuestas al fuego en el apartado C.2.3.1. A efectos del espesor de la losa superior de hormigón y de la anchura de nervio se podrán tener en cuenta los espesores de solado de las piezas de entrevigado que mantengan su función aislante durante el periodo de resistencia al fuego, el cual puede suponerse, en ausencia de datos experimentales, igual a 120 minutos. Para determinar el espesor a aplicar en un forjado unidireccional con elementos de entrevigado cerámico o de hormigón y revestimiento inferior hay que seguir el siguiente proceso: - Definir la REI del forjado que exige la normativa vigente. - Determinar el canto del forjado (hs) y la distancia entre la varilla interior y la cara expuesta al fuego (a). - Calcular el espesor adicional de hormigón para que el forjado alcance la REI exigida por la normativa mediante tabla: Tabla C.4 losas macizas del anejo C del Código Técnico de la Edificación (CTE). - Calcular el espesor de mortero de perlita necesario y equivalente al hormigón mediante la tabla (5). Para determinar el espesor a aplicar en un forjado unidireccional con elementos de entrevigado cerámico o de hormigón sin revestimiento inferior hay que seguir el siguiente proceso: - Definir la REI del forjado que exige la normativa vigente. - Determinar la distancia entre la armadura inferior y la cara expuesta al fuego (a). - Determinar la anchura de la viga. Para vigas de sección de ancho variable se considera como anchura mínima (b) la que existe a la altura del centro de gravedad mecánico de la armadura traccionada en la zona expuesta, según se indica en la figura C.1. - Calcular el espesor adicional de hormigón para que el forjado alcance la REI exigida por la normativa mediante tabla: Vigas a tres caras tabla C.3 Vigas con tres caras expuestas al fuego(1) del anejo C del Código Técnico de la Edificación (CTE). - Calcular el espesor de mortero de perlita necesario y equivalente al hormigón mediante la tabla (6). Protección de forjado unidireccional de hormigón a base de proyección con sistema de vía húmeda de mortero de perlita con la garantía de producto y aplicación de Ignifugaciones Generales, S.L., con parte proporcional de mano de obra, protección de superficies colindantes, limpieza, desplazamientos, medios elevadores hasta altura 4,5 metros, seguridad y salud y certificado de aplicación , con 1,1 cm de espesor equivalente a 61 mm de hormigón para una Resistencia al Fuego REI-30'.
