# Protección de vigas de hormigón a base de proyección de mortero de perlita. Con la garantía de Ignifugaciones Generales, S.L. Para una resistencia al fuego REI-90'

- Propiedad del archivo: CONSTRUNARIO
- Formato: FIEBDC-3/2012
- Programa: Construnario Versión 3.51
- Fecha de los precios: 06/09/2023
- Divisa: EUR

**IG010603** m2 Protección de vigas de hormigón a base de proyección de mortero de perlita. Con la garantía de Ignifugaciones Generales, S.L. Para una resistencia al fuego REI-90'
Precio: 11.50
Protección de vigas de hormigón a base de proyección de mortero de perlita. Con la garantía de Ignifugaciones Generales, S.L. Para una resistencia al fuego REI-90' Densidad: 450-500 kg/m3 Color: blanco Combustibilidad: A-1 (M-0) PH: 12 No oxidante Dureza superficial: 65 Coeficiente térmico: LANDA 0,055 Protección de vigas de hormigón a tres caras: Mediante recubrimiento a base de mortero a base de perlita con la garantía de producto y aplicación de Ignifugaciones Generales, S.L. La resistencia al fuego de vigas de hormigón armado viene determinada por la anchura mínima del alma (b) y el recubrimiento de hormigón entre la armadura inferior y la cara expuesta al fuego (a) de acuerdo a la tabla C.3 Vigas con tres caras expuestas al fuego del CTE DB SI Anejo C. Mediante el recubrimiento de una viga de hormigón a base de proyección de mortero de perlita podemos aumentar su resistencia al fuego hasta REI-180 minutos. Cálculo de espesores: El mortero de perlita actúa como espesor adicional de hormigón equivalente. Para determinar el espesor a aplicar en una viga de hormigón con las tres caras expuestas al fuego hay que seguir el siguiente proceso: - Definir la REI de la viga que exige la normativa vigente. - Determinar la anchura mínima del alma (b). Para vigas de sección de ancho variable se considera como anchura mínima (b) la que existe a la altura del centro de gravedad mecánico de la armadura traccionada en la zona expuesta, según se indica en la figura C.1. - Determinar la distancia entre la armadura inferior y la cara expuesta al fuego (a). - Calcular el espesor adicional de hormigón para que la viga alcance la REI exigida por la normativa mediante tabla: Vigas a tres caras tabla C.3 Vigas con tres caras expuestas al fuego(1) del anejo C del Código Técnico de la Edificación (CTE). - Calcular el espesor de mortero de perlita necesario y equivalente al hormigón mediante la tabla (7). Protección de vigas y pilares de hormigón a base de proyección con sistema de vía húmeda de mortero de perlita con la garantía de producto y aplicación de Ignifugaciones Generales, S.L., con parte proporcional de mano de obra, protección de superficies colindantes, limpieza, desplazamientos, medios elevadores hasta altura 4,5 metros, seguridad y salud y certificado de aplicación , con 1,1 cm de espesor equivalente a 61 mm de hormigón para una Resistencia al Fuego REI-90'.
