# Protección de bloque de hormigón a base de mortero de perlita y vermiculita. Con la garantía de Ignifugaciones Generales, S.L. Para una resistencia al fuego EI-30'. Espesor de 240 mm

- Propiedad del archivo: CONSTRUNARIO
- Formato: FIEBDC-3/2012
- Programa: Construnario Versión 3.51
- Fecha de los precios: 06/09/2023
- Divisa: EUR

**IG010806** m2 Protección de bloque de hormigón a base de mortero de perlita y vermiculita. Con la garantía de Ignifugaciones Generales, S.L. Para una resistencia al fuego EI-30'. Espesor de 240 mm
Precio: 22.90
Protección de bloque de hormigón a base de mortero de perlita y vermiculita. Con la garantía de Ignifugaciones Generales, S.L. Para una resistencia al fuego EI-30'. Espesor de 240 mm Densidad: 450-500 kg/m3 Color: blanco Combustibilidad: A-1 (M-0) PH: 12 No oxidante Dureza superficial: 65 Coeficiente térmico: LANDA 0,055 Protección paredes de hormigón: Mediante proyección de mortero con la garantía de producto y aplicación de Ignifugaciones Generales podemos aumentar la estabilidad e integridad al fuego hasta EI-240. El mortero está ensayado bajo norma UNE ENV 13381-5: 2005 en laboratorio homologado. Sistema para proteger cerramientos de bloque de hormigón en patinillos de instalaciones, cajas de ascensores, sectorización de escaleras de evacuación, compartimentación de parking, etc. Aplicación: Aplicación mecánica mediante máquinas de proyectar morteros con bomba de tornillo sin fin por vía húmeda. Preparación de superficies: El soporte deberá estar limpio de grasa, polvo y suciedad. No es necesario ningún puente de unión ni de malla de anclaje. Protección de bloque de hormigón a base de mortero proyectado de perlita y vermiculita con la garantía de producto y aplicación de Ignifugaciones Generales con parte proporcional de mano de obra, protección de superficies colindantes, limpieza, desplazamientos, medios elevadores hasta altura 4,5 metros, seguridad y salud y certificado de aplicación de densidad 800Kg/m3 y coeficiente de Conductividad térmica 0,12 W/mºC, para una Resistencia al Fuego EI-240´, con espesor de 20mm.
