# Protección de conductos de ventilación a base de mortero de perlita de densidad 800Kg/m3. Con la garantía de Ignifugaciones Generales

- Propiedad del archivo: CONSTRUNARIO
- Formato: FIEBDC-3/2012
- Programa: Construnario Versión 3.51
- Fecha de los precios: 05/09/2023
- Divisa: EUR

**IG010901** m2 Protección de conductos de ventilación a base de mortero de perlita de densidad 800Kg/m3. Con la garantía de Ignifugaciones Generales, S.L. Para una resistencia al fuego EI-120'. Coeficiente de conductividad térmica: 0,12 W/mºC
Precio: 68.00
Protección de conductos de ventilación a base de mortero de perlita de densidad 800Kg/m3. Con la garantía de Ignifugaciones Generales, S.L. Para una resistencia al fuego EI-120'. Coeficiente de conductividad térmica: 0,12 W/mºC Densidad: 450-500 kg/m3 Color: blanco Combustibilidad: A-1 (M-0) PH: 12 No oxidante Dureza superficial: 65 Coeficiente térmico: LANDA 0,055 Protección conductos: Mediante proyección de mortero con la garantía de producto y aplicación de Ignifugaciones Generales Uno de los canales por los que el fuego y el humo se propagan durante un incendio son los conductos de ventilación. Para asegurar la protección contra el fuego es indispensable que estos estén protegidos. El sistema de protección de conductos mediante proyección de mortero a base de mortero de perlita está certificado tanto a fuego exterior como interior hasta EI-120´ en el laboratorio homologado. Descripción sistema: Conducto de chapa galvanizada recubierto en la totalidad de su superficie expuesta al fuego por láminas de malla metálica galvanizada nervada tipo deployee, recubiertas a su vez por 55 mm de espesor promedio de mortero a base de mortero de perlita . Proceso de montaje: Revestimiento conducto 1- Las láminas de malla (2500 x 600 x 0,3 mm) se doblaran de acuerdo a las medidas del conducto y se atarán entre ellas con alambre a fin de conseguir la continuidad de malla en toda la superficie. 2- En los casos en que fuese necesario, puede fijarse algún tornillo o sistema de fijación en la pestaña que forman la unión de cada 2 tramos de conducto, que ayudará a la estabilidad del conjunto. 3- La proyección del mortero de perlita se realizará en 2 manos de aprox. 28 mm de espesor cada una, proyectado de forma uniforme sobre la malla metálica con máquinas de proyección por vía húmeda y tornillo sinfín. El acabado final será de aspecto rugoso. Sistema de Conductos de Ventilación recubierto en la totalidad de su superficie expuesta al fuego por láminas de malla metálica galvanizada nervada tipo deployee de 0,5mm. de espesor, recubiertas a su vez por 55 mm de espesor con la garantía de producto y aplicación de Ignifugaciones Generales de mortero de perlita de densidad 800Kg/m3 y coeficiente de Conductividad térmica 0,12 W/mºC, para una Resistencia al Fuego EI-120´. (fuego interior y exterior).
