# Franja de encuentro medianera / cubierta a base de proyección de mortero de perlita de densidad 800Kg/m3. Con la garantía de Ignifugaciones Generales, S.L. Para una resistencia al fuego EI-90'

- Propiedad del archivo: CONSTRUNARIO
- Formato: FIEBDC-3/2012
- Programa: Construnario Versión 3.51
- Fecha de los precios: 06/09/2023
- Divisa: EUR

**IG011002** m2 Franja de encuentro medianera / cubierta a base de proyección de mortero de perlita de densidad 800Kg/m3. Con la garantía de Ignifugaciones Generales, S.L. Para una resistencia al fuego EI-90'.
Precio: 99.00
Franja de encuentro medianera / cubierta entre naves para EI-90´. Sistema fijado a la estructura de soporte de la cubierta, compuesto por malla metálica deployee, y proyección de mortero con la garantía de producto y aplicación de Ignifugaciones Generales con parte proporcional de mano de obra, protección de superficies colindantes, limpieza, desplazamientos, medios elevadores hasta altura 4,5 metros, seguridad y salud y certificado de aplicación de densidad 800Kg/m3 y coeficiente de Conductividad térmica 0,12 W/mºC en 40 mm de espesor.
