# Franja de encuentro forjado / fachada a base de proyección de mortero. Con la garantía de Ignifugaciones Generales, S.L. Para una resistencia al fuego EI-120'

- Propiedad del archivo: CONSTRUNARIO
- Formato: FIEBDC-3/2012
- Programa: Construnario Versión 3.51
- Fecha de los precios: 06/09/2023
- Divisa: EUR

**IG011101** m2 Franja de encuentro forjado / fachada a base de proyección de mortero. Con la garantía de Ignifugaciones Generales, S.L. Para una resistencia al fuego EI-120'.
Precio: 99.00
Franja de encuentro forjado / fachada EI-120´ de 63mm. de ancho compuesto por perfilaría galvanizada de 48mm. colocada cada 60cm malla metálica deployee de 0,5mm. de espesor fijada a la perfilaría, proyección de 48mm. de mortero con la garantía de producto y aplicación de Ignifugaciones Generales, con parte proporcional de mano de obra, protección de superficies colindantes, limpieza, desplazamientos, medios elevadores hasta altura 4,5 metros, seguridad y salud y certificado de aplicación sobre la malla metálica y aplacado con placa cartón yeso de 13mm. de grosor.
