# Protección de estructura metálica a base de proyección de mortero de lana de roca. Con la garantía de Ignifugaciones Generales, S.L. Para una capacidad portante al fuego R-240'

- Propiedad del archivo: CONSTRUNARIO
- Formato: FIEBDC-3/2012
- Programa: Construnario Versión 3.51
- Fecha de los precios: 06/09/2023
- Divisa: EUR

**IG020107** m2 Protección de estructura metálica a base de proyección de mortero de lana de roca. Con la garantía de Ignifugaciones Generales, S.L. Para una capacidad portante al fuego R-240'.
Precio: 33.40
Protección de estructura metálica a base de proyección de mortero de lana de roca. Con la garantía de Ignifugaciones Generales, S.L. Para una capacidad portante al fuego R-240'. Densidad: 180-250 kg/m3 Color: gris claro Toxicidad: no tóxico PH: 10 Combustibilidad: A-1 Aislamiento térmico: 0,041 W / mºK Coeficiente absorción acústica: "sabine" x 100 a la -2 por una capa de 20 mm. Protección de estructuras metálicas: Mediante recubrimiento a base de mortero a base de lana de roca compuesto por partículas de lanas minerales de roca basáltica, aglomerantes hidráulicos inorgánicos y aditivos antipolvo con la garantía de producto y aplicación de Ignifugaciones Generales, S.L. Se aplica mediante una máquina mezcladora automática de proyección por vía seca con equipos de maquinaria neumática que realizan la dosificación adecuada y bombean el producto a través de una manguera de gran diámetro hasta la pistola de proyección, que allí hace la mezcla con el agua y la impulsión le da el aire. Una vez proyectado, tiene un aspecto de color gris y tacto blando rugoso. El resultado de la aplicación es una protección óptima contra el fuego - con ensayos que lo certifican-, un buen aislante térmico y acústico. Protección de estructura metálica a base de proyección con sistema de vía seca de mortero de lana de roca con la garantía de producto y aplicación de Ignifugaciones Generales, S.L., con parte proporcional de mano de obra, protección de superficies colindantes, limpieza, desplazamientos, medios elevadores hasta altura 4,5 metros, seguridad y salud y certificado de aplicación, con 1 cm de espesor para una Capacidad Portante al Fuego R 240'.
