# Protección de estructura de madera a base de proyección de mortero de lana de roca. Con la garantía de Ignifugaciones Generales, S.L. Para una resistencia al fuego R 60’

- Propiedad del archivo: CONSTRUNARIO
- Formato: FIEBDC-3/2012
- Programa: Construnario Versión 3.51
- Fecha de los precios: 06/09/2023
- Divisa: EUR

**IG020201** m2 Protección de estructura de madera a base de proyección de mortero de lana de roca. Con la garantía de Ignifugaciones Generales, S.L. Para una resistencia al fuego R 60’.
Precio: 54.00
Protección de estructura de madera a base de proyección de mortero de lana de roca. Con la garantía de Ignifugaciones Generales, S.L. Para una resistencia al fuego R 60’. Densidad: 180-250 kg/m3 Color: gris claro Toxicidad: no tóxico PH: 10 Combustibilidad: A-1 Aislamiento térmico: 0,041 W / mºK Coeficiente absorción acústica: "sabine" x 100 a la -2 por una capa de 20 mm. Protección de estructuras de madera: Mediante recubrimiento a base de mortero a base de lana de roca con la garantía de producto y aplicación de Ignifugaciones Generales, S.L. En la actualidad la madera es un elemento constructivo portante prácticamente en desuso. Pero sí se encuentran en edificios de rehabilitación, en edificios de una cierta antigüedad. Una estructura de madera revestida con mortero a base de mortero a base de lana de roca aumente su capacidad portante hasta R-120 minutos. Aplicación: Aplicación mecánica mediante máquinas de proyectar morteros por vía seca. Preparación de superficies: Se deberá colocar una malla metálica deployee fijada a la estructura de madera mediante tornillo autorizante antes de proyectar. Espesor mortero de lana de roca. Resistencia al fuego R-120 21 mm Protección de estructura de madera a base de proyección con sistema de vía seca de mortero de lana de roca con la garantía de producto y aplicación de Ignifugaciones Generales, S.L., con parte proporcional de mano de obra, protección de superficies colindantes, limpieza, desplazamientos, medios elevadores hasta altura 4,5 metros, seguridad y salud y certificado de aplicación, para una Resistencia al Fuego R 60", con espesor de 21 mm y previa colocación de malla metálica deployee.
