# Protección de estructura metálica a base de proyección de pintura de intumescencia progresiva. Con la garantía de Ignifugaciones Generales, S.L. Para una capacidad portante al fuego R 120'

- Propiedad del archivo: CONSTRUNARIO
- Formato: FIEBDC-3/2012
- Programa: Construnario Versión 3.51
- Fecha de los precios: 06/09/2023
- Divisa: EUR

**IG030105** m2 Protección de estructura metálica a base de proyección de pintura de intumescencia progresiva. Con la garantía de Ignifugaciones Generales, S.L. Para una capacidad portante al fuego R 120'.
Precio: 92.00
Protección de estructura metálica a base de proyección de pintura de intumescencia progresiva. Con la garantía de Ignifugaciones Generales, S.L. Para una capacidad portante al fuego R 120'. Sólidos en volumen: de 56 A 85% (según la marca) Combustibilidad: A-2 Secado al tacto a 25 º y 750 micras: 40 minutos Secado duro a 25 º y 750 micras: 18 horas Tiempo de repintado: 5 horas Componentes: monocomponente o bicomponente Color: blanco Aspecto: mate Aplicación: airless, brocha o rodillo La pintura intumescente es una de les alternativas de las que disponemos para conseguir una estabilidad al fuego de las estructuras metálicas. El principio de funcionamiento es con la acción del calor, sus componentes hacen una reacción química de intumescencia progresiva que da lugar a una masa carbonosa con un coeficiente de transmisión térmica muy baja, mil veces menos que el acero. Su tamaño aumenta unas 50 veces su volumen inicial, transformándose en un grueso cojín aislante que protege la estructura metálica de la acción del fuego. Es una aplicación para interiores, ahora bien, con la aplicación de un esmalte específico de baja fusión, permite su aplicación en exteriores. El color base de la pintura es blanca, de acabado mate con un tiempo de secado total de 24 horas (según gruesos aplicados). Se puede aplicar opcionalmente una capa de esmalte satinado ignífugo de acabado, excelente en ambientes marinos, industriales o al exterior, con una carta de colores a definir por el cliente según la carta RAL de colores. La aplicación de la pintura la realizamos mediante equipos de polvorización sin aire con motores de aire y bomba de desplazamiento, con presiones de servicio de 510 bares, con alimentación anexa para compresor neumática de 7 bares a ¾”. Con este sistema conseguimos una aplicación lisa y muy estética, con gruesos con sucesivas capas de hasta 3.000 micras. Para aplicaciones pequeñas se puede realizar manualmente, quedando un acabado rugosos con aspecto estucado. Disponemos de diferentes alternativas comerciales de pintura para ofrecer la que mejor se adapte a las características su obra. Protección de estructura metálica a base de proyección de pintura de intumescencia progresiva con pistola airless con la garantía de producto y aplicación de Ignifugaciones Generales, S.L., con parte proporcional de mano de obra, protección de superficies colindantes, limpieza, desplazamientos, medios elevadores hasta altura 4,5 metros, seguridad y salud y certificado de aplicación , con espesor según masividad del perfil a proteger (hasta masividades de 85 m-1) para una Capacidad Portante al Fuego R 120'.
