# Protección de estructura de madera a base de barniz intumescente R-30' de Ignifugaciones Generales

- Propiedad del archivo: CONSTRUNARIO
- Formato: FIEBDC-3/2012
- Programa: Construnario Versión 3.51
- Fecha de los precios: 06/09/2023
- Divisa: EUR

**IG030202_1** m2 Protección de estructura de madera a base de barniz intumescente R-30' de Ignifugaciones Generales
Precio: 28.70
La madera es un material combustible. Un incendio se origina por la combustión de materiales combustibles que evoluciona de forma aleatoria en el espacio y en el tiempo en función del volumen de materiales combustibles que lo alimentan y de la presencia de oxígeno. La estructura de un edificio propiamente dicha apenas contribuye en el desarrollo del incendio, aunque se suele ver afectada por el mismo; por el contrario los materiales que existen en el edificio (cortinas, muebles, revestimientos, etc.) son los que más contribuyen a su evolución y desarrollo. Según su función, tenemos que tratar la madera de diferente manera: Madera decorativa:Debido a su combustibilidad, la madera utilizada en aplicaciones no estructurales como suelos de madera, recubrimientos de paredes o techos puede incidir en el desarrollo del fuego. En este caso, las pinturas y barnices, son productos que se aplican sobre la superficie de las piezas de madera mejorando su comportamiento al fuego. Madera estructural: Desde el punto de vista estructural su comportamiento al fuego es aceptable debido a sus bajos coeficientes de transmisión de calor y de dilatación, a la presencia de agua en la composición de la misma que retrasa su combustión y a la formación de una capa de carbón superficial que frena su avance. Tenemos la posibilidad de mejorar su comportamiento utilizando los productos adecuados. En este caso, enIgnifugaciones Generales los productos que utilizamos son los morteros, pinturas intumescentes y barnices . Pueden actuar de dos formas diferentes: hinchándose por la acción del calor, formando una capa aislante y/o impidiendo que el oxígeno alcance la madera. El comportamiento que requiere la madera, como material o como elemento resistente, se especifica en el Código Técnico de la Edificación - Documento básico SI – Seguridad en Caso de Incendio. Las especificaciones que tienen que cumplir hacen referencia a su situación, su función, su uso, la clase de madera, la flexión,… El departamento de ingeniería de Ignifugaciones Generales puede desarrollar un estudio técnico para encontrar la solución más adecuada, económica y estética a su problemática. Según la función de la madera, podemos mejorar el grado de reacción al fuego hasta conseguir un B S1 d0, o el grado de resistencia al fuego hasta conseguir una R/EI-120’.
