# Protección de muros no portantes de hormigón a base de proyección de pintura ablativa. Con la garantía de Ignifugaciones Generales, S.L. Para una capacidad portante al fuego de hasta R 240'

- Propiedad del archivo: CONSTRUNARIO
- Formato: FIEBDC-3/2012
- Programa: Construnario Versión 3.51
- Fecha de los precios: 05/09/2023
- Divisa: EUR

**IG040102** m2 Protección de muros no portantes de hormigón a base de proyección de pintura ablativa. Con la garantía de Ignifugaciones Generales, S.L. Para una capacidad portante al fuego de hasta R 240'
Precio: 23.50
Protección de muros no portantes de hormigón a base de proyección de pintura ablativa. Con la garantía de Ignifugaciones Generales, S.L. Para una capacidad portante al fuego de hasta R 240' Muros no portantes: R-240' Muros portantes: R-240' Bloques de hormigón: R-180' Forjados de hormigón: R-30 a R-240 Forjados mixtos de chapa colaborante: hasta R-240' Forjados unidireccionales con casetones: hasta REI-120' Forjados reticulares: R-30 a R-240' Losas de hormigón: REI-30 A REI--240' Vigas y pilares de hormigón: R-30 a R-240' La estabilidad ante el fuego de las estructuras de hormigón se obtiene mediante la limitación de la temperatura de los aceros y las armaduras que hay en el interior del hormigón. Para tener unos comportamientos correctos ante un fuego los aceros deberían tener unas distancias mínimas de 40 mm de la superficie, pero en la práctica en la mayoría de las obras están sólo recubiertos por unos 25 mm de hormigón. Por este motivo, y para que el acero no llegue a una temperatura crítica, es necesaria una protección posterior aplicando una capa protectora con productos contra el fuego para compensar la pérdida de resistencia al fuego provocada por los aceros más superficiales. Así evitamos el colapso prematuro de la estructura. Una particularidad que también tiene el hormigón es el spalling (desprendimiento del hormigón a veces en forma de explosión), causado por la dilatación del acero y una bajada de humedad del hormigón, que podemos evitar con una capa protectora adecuada. Estos tipos de aplicaciones se hacen de acuerdo con el nuevo código técnico de la edificación (RD314/2006) y los cálculos se hacen de acuerdo con el Eurocódigo 2 EN 1992 y la instrucción de hormigón estructural (EHE). Podemos tratar los hormigones con aplicaciones de protección pasiva contra el fuego mediante morteros o mediante revestimientos cerámicos ablativos en forma de pasta fluida, en función de los condicionantes de la obra. Con estos productos podemos proteger muros no portantes, muros portantes, bloques de hormigón, forjados de hormigón, forjados mixtos de chapa colaborante, forjados unidireccionales con casetones cerámicos o de hormigón, forjados reticulares rectos, losas, vigas y pilares de hormigón. Disponemos de un revestimiento cerámico ablativo en forma de pasta fluida aplicada con pistola airless, que da un acabado similar a la pintura. El principio de acción es por medio de la intumescencia del producto aplicado, con la formación de un volumen importante de masa de carbón en contacto con el fuego dotado de un coeficiente de transmisión térmica muy bajo, de forma que puede aportar un buen aislamiento al elemento a proteger. Para que sea eficaz, el mecanismo de intumescencia debe hacerse de forma progresiva. Protección de muros no portantes de hormigón a base de proyección de pintura ablativa con pistola airless con la garantía de producto y aplicación de Ignifugaciones Generales, S.L., con parte proporcional de mano de obra, protección de superficies colindantes, limpieza, desplazamientos, medios elevadores hasta altura 4,5 metros, seguridad y salud y certificado de aplicación, para una Capacidad Portante al Fuego de hasta R 240'.
